# Feuerwehrgerätehaus NW-LSP
Angebotsaufforderung (GAEB DA XML 3.2, DA83)
Währung: EUR
Erstellt mit: G&W CALIFORNIA PRO, CALIFORNIA PRO V12.2.06, 18.06.2026

## Tischlerarbeiten
Datum: 18.06.2026

*Hinweis: Vorbeschrieb*
Vorbeschrieb

Die nachfolgend beschriebenen Arbeiten (Gewerk Tischlerarbeiten) finden im Bereich des 1-geschoßigen Seminar- und Sozialtraktes statt.
Der Zugang ist ebenerdig über die Eingangstüren erreichbar.
Lagermöglichkeiten im Innenbereich sind nahe den Einbaustellen der betreffenden Räumlichkeiten gegeben (Räume sind nicht verschließbar).
Bei Zwischenlagerung sind die Bodenflächen entsprechend gegen Beschädigung zu schützen.
Größere Lieferungen können temporär in der mit dem Gebäude verbundenen Fahrzeughalle abgestellt werden.

*Hinweis: Zusätzliche technische Vertragsbedingungen (ZTV) für die Ausführung von Tischlerarbeiten Für die Ausführung sämtlicher Leistungen sind grundsätzlich nachstehende technische Vertragsbedingungen bindend, alle hiernach zu erbringenden Leistungen sind mit den Einheitspreisen abgegolten, falls in den einzelnen Positionen nicht ausdrücklich anders bestimmt. Maßgebend für die Ausführung der Leistungen sind die VOB - neueste Fassung - sowie insbesondere DIN 18 355 - Tischlerarbeiten und die dazugehörigen Kommentare sowie die nachfolgend aufgeführten Punkte: 1. Die Einheitspreise verstehen sich für die Lieferung und Verarbeitung aller notwendigen Materialien und Befestigungsmittel, einschl. erforderlicher Stemmarbeiten, Transport und der Kosten für Löhne und Geräte. Sämtl. Befestigungsmittel müssen nichtrostend sein. 2. Maßgebend für die Ausführung der Tischlerarbeiten ist, falls nicht anders vermerkt, die VOB - neueste Fassung - und folgende DIN-Normen: DIN 18 355 - Tischlerarbeiten DIN 18 360 - Metallbauarbeiten (Zargen) DIN 4 078 - Sperrholzplatten DIN 4 079 - Furniere DIN 68 360 - Holz f. Tischlerarbeiten DIN 18 363 - Anstricharbeiten DIN 18 375 - Beschlagarbeiten DIN 18 260 - Türbeschläge DIN 18 244 - 18 251 - Schlösser DIN 68 800 - Holzschutz im Hochbau 3. Die Holzfeuchtigkeit darf für Hölzer im Äußeren max. 12%, für Hölzer im Inneren max. 10% betragen. Sofern in besonderen Pos. fertige Behandlungen und Beschichtungen verlangt werden, findet die vorausgegangene Regelung keine Anwendung. Besonders bei Fertigwänden (ohne Nachputzarbeiten) ist mit Holzteilen dicht abzuschließen. Leisten jeder Art sind sauber anzuhobeln. 4. An Türblättern dürfen sich keine Umleimer oder offene Fugen im Deckfunier abzeichnen. 5. Türfutter sind im Anschlußbereich des Fußbodens dauerelastisch gegen Feuchtigkeit bei Reinigungsarbeiten zu schützen. Diese Leistung ist einzukalkulieren. 6. Anforderungen bezüglich Schalldämmung, Brandschutz etc. sind stets vom gesamten Türelement (Zarge und Türblatt) zu erfüllen.*

*Hinweis: Regelung zur Planübergabe*
Regelung zur Planübergabe

1.  Übergabe der bauherrenseitigen Ausführungszeichnungen an den  Auftragnehmer:
    - erfolgt im PDF-Format.
  Wenn der AN Konstruktionszeichnungen zu erstellen hat, zusätzlich im
  DWG-Format.
    - Übergabe digital

2.  Herstellen von für die Ausführung notwendigen Konstruktionszeichnungen  durch den Auftragnehmer:
    - Vorlage zur Genehmigung
  1-fach in Papier, zusätzlich im PDF-Format bis zur Freigabe
    - endgültige, freigegebenen Zeichnungen
  1-fach in Papier, zusätzlich im PDF-Format

3.  Übergabe von Dokumentationsunterlagen durch den Auftragnehmer nach
  Fertigstellung des betreffenden Gewerks:
    - PDF-Format
    - DWG-Format
    - 2-fach in Papier getrennt in 2 A4-Ordnern

*Hinweis: Anlagenverzeichnis*
Anlagenverzeichnis

Anlage-Nr.  Bezeichnung  Planformat

01  Lageplan  A3

02  Übersicht Grundriss  A3

03  Zeichnungs-Nr. D-802  A3
  Schrank Büro Abwicklung

04  Zeichnungs-Nr. D-803.A  A3
  Ausgabetheke Nachbesprechung

05  Zeichnungs-Nr. D-804.A  A3
  Möbel Durchreiche Nachbesprechung

06  Zeichnungs-Nr. D-805  A3
  Vorwand Medien

07  Zeichnungs-Nr. D-912  A3
  Gitterrostfenster Turm (Pos. Fensterbank)

08  Zeichnungs-Nr. D-916  A3
  Mobile Trennwand (Pos. Deckenplatte)

09  Statik UK Parksituation  A3

### 01 Kapitel 1 - Tischlerarbeiten Projektionswand (Seminarraum), Wandbekleidung Seminarraum/Küche mit Einbauten, Einbauschrank Büro

#### 01.01 Titel 1.1 - Innentüren

*Hinweis*
Hinweis:
Die Stahlzargen (Stahlumfassungs- und Stahleckzargen) sind mit Endlackierung anzubieten. Alle Türen stumpf einschlagend !

**01.01.0001 Nassraumtürelement mit SUZ 875/2010/95**
Nassraumtürelement mit Stahlzarge (verzinkt und endlackiert)
als geteilte Zarge zum nachträglichen Einbau in
GK-Ständerwand bzw. Massivwand (Sichtbeton)
Baurichtmaß DIN 4172: 875/2010 mm,
als Drehflügeltür, liefern und einbauen.

Ausführung wie folgt:

Umfassungszarge DIN 18111-1 aus Stahlblech,
verzinkt DIN EN ISO 1461,
mit Polyester-Einbrenngrundierung.
Blechdicke 1,5 mm,
ohne Bodeneinstand,
für stumpf einschlagenden Türflügel,
Bandunterkonstruktion für Türband VX160,
Aufnahmeelement mit dreidimensionaler
stufenloser Verstellbarkeit, mörteldichte Kästen,
Anschlagdämpfung DIN EN 12365-1 im Falz, aus EPDM (APTK),
Farbe RAL 9007, Graualuminium,
Bekleidungsbreite Bandseite 35 mm,
Bandgegenseite 30 mm,
Maulweitenkante 30 mm,
Baurichtmass (B x H) 885 x 2.250 mm,
Maulweite ca. 200 mm.
Eventuelle Transportschienen sind zu entfernen.

Nassraum-Türblatt nach RAL RG 426 Teil 3,
für extreme Feuchtigkeitsbeanspruchung,
Klimaklasse II, Beanspruchungsklasse S,
innenliegender 4-seitiger wasserbeständiger Vollkunststoffrahmen aus Polyurethan/Stabilisatoren, nachhobelbar, unten 20 mm
kürzbar,
Oberfläche glatt,
Einlage geschlossenzelliger Hartschaumstoff,
Decklagen aus Schichtpressstoffplatten 2,0 mm,
Farbgebung nach Wahl des AG (alle Farbtöne)
Produkt der Planung: Egger U732 ST9 (staubgrau) bzw. Pfleiderer U17008 (Rubinrot) nach Festlegung durch AG
Türblattdicke ca. 40 mm,
Türblattkonstruktion Aufbau 3-fach,
Kantenausbildung ungefälzt,
mit Ausfräsungen für Bänder und Einsteckschloss.

Bänder:
Türbänder, als Objektbänder passend zum Türgewicht,
3-dimensional verstellbar, kugelgelagert, Material
Edelstahl matt gebürstet.
Einsteckschloss DIN 18 251,
Dornmass 60-80 mm, mit Kurbelfalle,
Niro-Ausführung für Nassraumtür,
Falle und Riegel rostfrei
Zuhaltung rein Messing, Stulp Edelstahl,
vorgerichtet für Profilzylinder

Drückergarnitur Edelstahl rostfrei, Objektbeschlag mit Ausgleichslager, "Frankfurter Modell", Handhabe 137 mm, Ausladung 57 mm, Durchmesser 21 mm, Ecke auf Gehrung gearbeitet, Ende gerade, mit Rundrosetten, Führung aus Kunststoff mit Stütznocken, unsichtbar verschraubt.

Einbaubereich: Duschraum Damen, Raum 0.07.3, Türcode T0.07.3

Angebotenes Fabrikat und Serie sind zwingend im Formular Bieterangabenverzeichnis einzutragen!
Menge: 1,000 St

**01.01.0002 Nassraumtürelement mit SUZ 1010/2250/200 mm**
Nassraumtürelement mit SUZ wie Pos. 01.01.0001, jedoch
- Baurichtmaß (BxH) 1010/2250 mm
- Maulweite ca. 200 mm
- Farbgebung nach Wahl des AG (alle Farbtöne)

Einbaubereich: Duschraum Herren, Raum 0.05.2, Türcode T-0.05.2
Menge: 1,000 St

**01.01.0003 Feuchtraumtür SUZ 885/225/200 mm**
Türelement wie Pos. 01.01.0001, jedoch als Feuchtraumtür
- Baurichtmaß (BxH) 885/2250 mm
- Maulweite ca. 200 mm
- Farbgebung nach Wahl des AG (alle Farbtöne)
- WC-Garnitur

Einbaubereich: WC-Damen, Raum 0.07.4, Türcode T0.07.4
Menge: 1,000 St

**01.01.0004 Türelement**
Türelement wie Pos.01.01.0002, jedoch als Feuchtraumtür,
- Baurichtmaß (BxH) 1.010/2.250 mm
- Maulweite ca. 200 mm
- Farbgebung nach Wahl des AG (alle Farbtöne)

Einbaubereich: WC-Herren, Raum 0.05.3, 0.05.4, Türcode T0.05.3+T0.05.4
Menge: 2,000 St

**01.01.0005 Türelement SUZ**
Türelement wie Pos. 01.01.0001, jedoch als Feuchtraumtür mit Oberblende,
Stahlumfassungszarge
- Baurichtmaß (BxH) 1.010 x 2.620 mm
- Türblatthöhe ca. 2.250 mm
- Maulweite ca. 210 mm
- Farbgebung nach Wahl des AG (alle Farbtöne)
- WC-Garnitur

Einbaubereich: WC-Räume 0.15, 0.16, 0.17, Türcode T0.15+T0.16+T0.17
Menge: 3,000 St

**01.01.0006**
Türelement wie Pos. 01.01.0001, jedoch
- normale Raumanforderung (kein Feuchtraum)
- Türelement mit Oberblende
- Baurichtmaß (BxH) 1.010 x 2.620 mm
- Türblatthöhe 2.250 mm
- Maulweite ca. 240 mm
- Farbgebung nach Wahl des AG (alle Farbtöne)

Einbaubereich:
- Lehrmittel, 0.13, Büro 0.14, Türcode T0.13+T0.14
- Nachbesprechung 0.10, Türcode T0.10
Menge: 3,000 St

**01.01.0007**
Türelement wie Pos. 01.01.0001, jedoch
- normale Raumanforderung (kein Feuchtraum)
- Türelement mit Oberblende
- Baurichtmaß (BxH) 1.135 x 2.620 mm
- Türblatthöhe 2.250 mm
- Maulweite ca. 240 mm
- Farbgebung nach Wahl des AG (alle Farbtöne)

Einbaubereiche:
- Umkleide Jugendfeuerwehr 0.06/Umkleide Damen 0.07.1,
  Türcode T0.061+T0.07.2
- Schulung 0.11+0.12, Türcode T0.11.1+T0.12.1
Menge: 4,000 St

**01.01.0008 Obentürschließer**
Obentürschließer mit Gleitschiene als Zulage zu den Türelementen.
Farbe: silber
Menge: 11,000 St

**01.01.0009 Brandschutztürelement T30**
Brandschutztürelement T30 mit Oberblende,
sonst wie Elemente der Pos. 01.01.0007
- Baurichtmaß (BxH) 1.010 x 2.620 mm
- Maulweite ca. 240 mm

Einbaubereich: Putzraum 0.18, Türcode T0.18
Menge: 1,000 St

**01.01.0010 Türpuffer als Bodenpuffer**
Türpuffer als Bodenpuffer, Edelstahl (Vollmaterial), runde Form,
Puffer schwarz, Durchmesser 40 - 50 mm, Befestigung auf
Fußboden
Menge: 4,000 St

**01.01.0011 Türpuffer als Wandpuffer**
Türpuffer als Wandpuffer, Edelstahl (Vollmaterial), runde Form,
Puffer schwarz, Durchmesser ca. 30 mm, Dicke ca. 15 mm,
Befestigung an Wänden aus Gipskarton bzw. Mauerwerk.
Menge: 6,000 St

**01.01.0012 Deckenplatte, D = 75 mm**
Deckenplatte, D = 75 mm (Furnierschichtholzplatte), aus einzelnen 3 mm
starken Nadelholzfurnieren, längs und quer verleimt.
Abmessungen (LxB) ca. 1.650 x 1.100 mm, sichtbare Unterseite beschichtet Schichtstoff weiß (matt) alternativ spritzlackiert (weiß matt, Struktur) nach Wahl des AG. Sichtbare Kanten gefast ( ca. 2 mm).
Platte dient als Unterkonstruktion für Laufschienen mobiler Trennwand im "Parkbereich" der Wandelemente.
Unterkonstruktion (Stahlrahmen) bauseits. Die Platte ist gem. Plan an der Stahlunterkonstruktion kraftschlüssig zu montieren - Schraubenbolzen in UK sind exakt einzumessen, Schrauben und U-Scheiben s. ges. Pos.
Einbauhöhe ca. 3 m ü. OK. FFB.

Produkt der Planung u. statischen Berechnung: Kerto LVL Q-panel 75mm

Zeichnung Nr. D-916, Statik UK Parksituation

Angebotenes Fabrikat und Serie sind zwingend im Formular Bieterangabenverzeichnis einzutragen!
Menge: 1,000 St

**01.01.0013 Schraubverbindungen der Deckenplatte**
Schraubverbindungen der Deckenplatte an Unterkonstruktion, bestehend aus V2A-Muttern M10 mit V2A-U-Scheiben  Ø 34 mm, D=3 mm einschl. Bohrungen und Ausfräsungen für die Verschraubungen ober- und unterseitig (mit bzw. ohne U-Scheiben).

Zeichnung Statik UK Parksituation
Menge: 12,000 St

#### 01.02 Projektionswand (Seminarraum), Wandbekleidung Seminarraum/Küche mit Einbauten, Einbauschrank Büro

**01.02.0001 Wandbekleidung als Projektions- und Installationswand**
Wandbekleidung als Projektions- und Installationswand
Abmessungen (BxH) ca. 4,40 x 3,00 m, Tiefe ca. 150 mm, bestehend aus:

- Unterkonstruktion aus Spanplattengehäuse (Rückwand,
  Seitenflächen,Spanten und Vorderseite) sowie innenseitige Eckverbindungen
  aus Holzleisten. Abstand der Spanten ca. 75 cm, Seiten mit Ausschnitten für
  Mediendosen nach Plan. Ausschnitte siehe ges. Position.
  Die Befestigung der rückseitigen Platten erfolgt flächig auf der Betonwand
  (glatte Oberfläche).
  Äußere Bekleidung (großflächig) aus Schichtstoffplatten, allseitig und im
  Bereich der Stöße mit ABS-Kanten belegt (gleicher Farbton wie Frontfläche).
  Befestigung mit Einhängekonstruktion auf Primärkonstruktion, Front 3-teltig.

- Unteres Element, B ca. 4,40 m, H ca. 1,00 m Oberfläche Schichtstoff
  Produkt der Planung: Egger "U732 ST9", Farbton staubgrau

- Mittleres Element, B ca. 4,40 m, H ca. 1,90 m (1-teilig), als multifunktionale
  Projektionswand (geeignet für: Projektion mittels Beamer und als Whiteboard
  (magnethaftend), Plattendicke mind. 20 mm, Oberfläche sehr matt,
  Glanzgrad 2 - 5.

- Oberes Abschlußelement (Farbe staubgrau), Länge ca. 4,40 m,
  H ca. 100 mm, Befestigung an UK mit integrierten Magneten, Element grenzt
  an abgehängte Schallschutzdecke, Abstand zur Decke ca. 20 mm, Einbau
  muss behutsam erfolgen !

- Seitenblenden, 2 Stück, in der Höhe 2-3-teilig, Kanten mit ABS, Farbe
  staubgrau
  Abmessungen: B ca. 120 mm, L (Höhe) ca. 2,00 m

Siehe Zeichnung-Nr. D-805

Angebotenes Fabrikat und Serie sind zwingend im Formular Bieterangabenverzeichnis einzutragen!
Menge: 1,000 St

**01.02.0002 Ausschnitte für Medienkombination**
Ausschnitte für Medienanschlüsse (Schalter-, Steckdosenkombinationen,
(1-fach, 2-fach), D ca. 68 mm in Paneele mit Schichtstoffoberflächen
Menge: 10,000 St

**01.02.0003 Belegen der Unterkonstruktion der Seitenblenden**
Belegen der Unterkonstruktion der Seitenblenden, abschnittsweise im Bereich von Medienauslässen, Breite ca. 120 mm, Längen ca. 500 mm.
Menge: 4,000 St

**01.02.0004 Einbauschrank raumhoch**
Einbauschrank, raumhoch
Abmessungen (BxH) ca. 4,00 x 3,00 m, Tiefe 400 mm
Ausführung wie folgt:

- alle sichtbaren Oberflächen der Fronten und offenen Fächer in HPL
  > Produkt der Planung: Egger, U732 ST9 staubgrau
  zurückliegende Fläche magnethaftend (BxH) ca. 3,00 x 1,00 m, Farbton nach  Wahl des AG staubgrau bzw. Rubinrot
  > Produkt der Planung: Pfleiderer U17008 VV

Einteilung
- (untere Reihe) Schrankfächer ( H ca. 90 cm)
  außen: Einzelfächer, B ca. 47 cm, 2 Stück
  Zwischenbereich: 3 Doppelabteile, 2-flügelige Türen, einzeln unabhängig
  betätigbar
  Zwischenböden, höhenverstellbar, belastbar für Aktenordner

- (obere Reihe) 3 Doppelabteile wie untere Reihe (H ca. 65 cm), verstärkter
  Boden

- Seitensegmente (über Unterschrankfächern), je Seite 4 Fächer übereinander
  mit starren Zwischenböden, Einteilung und Tiefe für Aktenordner

- Deckenblende (Front), H ca. 350 mm, 3-teilig, Korpusseiten und Zwischenwände durchgehend.

- Zur Decke und Wänden Schattenfugenleiste (massiv), B ca. 20 mm

- Schranksockel, H = 100 mm wie Fronten, in der Länge 3-teilig.
  Anschluß/Auflage zum Fußoden mit Neoprene-Gummistreifen,
  Farbe: schwarz (Feuchtigkeitssperre gegen Wischwasser).

Hinweis zur Befestigung:
Da das Schrankelement auf Abstand zur rückseitigen Raumwand steht, ist eine Befestigung nur seitlich möglich ( 1 x Betonwand, 1 x Trockenbauwand), Aussteifungen zur Rückwand hinter oberen Schrankfächer bzw. Blende sind möglich - Abstand zur Rückwand ca. 30 cm. Dies ist einzukalkulieren !

Türbänder:
Verdeckt liegende Topfbänder ohne Feder-Zuhaltung, Verschluß magnetisch

Hinweis zu Türanschlägen:
Fachwände: seitliche Aufdoppelung, in voller Tiefe als Türanschlag um Türdicke
zurückliegend

Einbauort: Büro

Siehe Zeichnung Nr. D-802

Angebotenes Fabrikat und Serie sind zwingend im Formular Bieterangabenverzeichnis einzutragen!
Menge: 1,000 St

**01.02.0005 Türgriffe für Schranktüren**
Türgriffe für Schranktüren, Metall (silberfarben, matt mit Griffmulde)
Menge: 10,000 St

**01.02.0006 Türgriffe abschließbar**
Türgriffe wie Pos. 01.02.0005, jedoch abschließbar (gleichschließend)
Menge: 4,000 St

**01.02.0007 LED-Lichtband**
LED-Lichtband, warmweiß,  für Beleuchtung der zurückliegenden Schranknische in oberen Schrankboden eingelassen, Schaltung über Raumbeleuchtung.
L ca. 3,00 m.
Lage: Trafo im darüberliegenden Schrankabteil rechts.
Menge: 1,000 St

**01.02.0008 Wandbekleidung mit Horizontalschiebeelement**
Wandbekleidung mit Horizontalschiebeelement (Theke), Verbindungstür, Bekleidungen und Einbauten.

Das nachfolgend beschriebene Element dient zum einen zur Abtrennung der Seminarräume zur angrenzenden Küche, als auch zur Aufnahme der Konstruktion eines horizontalen Schiebeflügels der Thekenöffnung.
Weiterhin beinhaltet das Element die Verbindungstür zwischen den genannten Räumen und dient in Teilbereichen der Verkleidung von Elektrotrassen.

Die Ausführung ist wie folgt vorgesehen:

-  Abmessungen
  Länge (horizontal)  ca. 7,50 m (Seite Seminarraum)
  ca. 4,50 m (Seite Nachbesprech.)
  Höhe  ca. 3,00 m

  Konstruktionstiefe vor Wand (zum
  Seminarraum)  ca. 15 cm

  Konstruktionstiefe im Bereich Ausgabe
  und Tür  ca. 42 cm

-  Befestigung der Unterkonstruktion ausschließlich im Bereich der parallel verlaufenden Wand, Wandvorlagen, Stützen, Unterzug (v.g. Bauteile alle aus
  Stahlbeton).

-  Aufbau der Konstruktion:
- Unterkonstruktion hauptsächlich aus senkrechten Leisten, Bautiefe ca. 60 mm
- Blende im zurückversetzten Feld ab ca. 1,10 m ü. OK. FFB, sichtbare Höhe = Höhe der Durchreiche ca. 1,00 m
- Öffnungsmaße Durchreiche/Ausgabe (BxH) ca. 2,00 x 1,00 m

-  Durchgang als flächengleiche Drehflügeltür (gleicher Aufbau wie
  vorbeschriebene Innentüren (verdeckte Türbänder, integrierter Obentürschlie  ßer mit Rastfeststellung bei Öffnungswinkel 90°.
  Schloß, Drücker s. Türpositionen

-  Oberflächen (alle sichtbaren) der Fronten, Rückseite, Stützenbekleidungen,  Wandvorlagen in Schichtstoff gem. Innentüren
  Produkt der Planung: Pfleiderer U17008 VV "Rubinrot"

-  Materialdicke der Vorderfront 40 mm wie Türblätter, Rückwand im horizontalen Rücksprung D ca. 20 mm

-  Horizontal-Schiebeflügel, allseitige Oberflächen in Schichtstoff, Elementdicke
  40 mm

- Laufschiene (oben) verdeckt liegend, geräuscharme Laufwerke, kugelgelagert,  verdeckt eingelassene Führungsschiene im Flügel (Unterseite), Führungsnocken (fest eingebaut) Überlappung Flügel/Öffnung (verdeckt angeordnet).
  Betätigungsgriff des Schiebeflügels, auf der Seite zur Küche.

-  Einsteck-Schiebetürschloss mit Zirkelriegel, Ausführung Edelstahl, in Flügel
  eingefräst, Schließblech in Zarge, Betätigung küchenseitig mit "Drehknauf",
  nicht vorstehend, Griffmuschel quadratisch
  Produkt der Planung: Fabr. FSB 42_4255

-  Ausgabeboard, Oberfläche Edelstahl, Länge ca. 2.100 mm, Auflagebreite  (Tiefe) ca. 460 mm, beidseits (Längskante) Abkantung ca. 40 mm (Kanten
  gerundet, R 3-4 mm), flächenbündig mit Fronten.
  Flügelbremse im Bereich der Verschlußseite (Klemmschutz).

-  Türflügel (DIN L) mit flächengleicher Oberblende zum Seminarbereich auf  schlagend (Bodenpuffer s. ges. Pos).
  Bekleidung Stütze und Wandvorlagen (Leibungen und Sturz) bis UKD.
  Türdurchgangshöhe (i.L.) 2,25 m. Sockel aus Edelstahlblech, H = 150 mm für
  alle an den Fußboden anschließenden Bekleidungsflächen inkl. Türflügel.

-  Oberer Anschluß
  Der bauseitige Anschluß auf Ebene der Deckenunterseite ist so vorbereitet,  dass das Wandelement mit einer Schattenfuge angrenzt (Befestigung an
  Decke ist nicht gestattet!).
  Der Anschluß ist schalltechnisch so herzustellen, dass Zwängungen
  unterbleiben (z.B. mit beidseitigem Quellband schwarz, dazwischen Mineraldämmstoff).
    - Anschluß Außenwand und Bekleidungsende: Schattenfuge ca. 10 mm
    - Abschluß Bekleidungsende (Stirnseite Ansichtsseite rechts) mit Blende, in  der Höhe 3-teilig mit Rücksprung des Mittelteils (keine sichtbaren
  Befestigungsmittel).

  Im Bereich der Thekenöffnung sind für die Aussteifung Traversen einzukalkulieren, Spannweite ca. 2,20 m.

-  Rückseite (Küche)
  Rückseitige Ansicht und Einbauten (Bereich Theke) wie folgt:

    - 3 Stück Schubfächer, Höhe ca. 20 cm inkl. herausnehmbaren Besteckeinsätzen aus Edelstahl
    - 3 nebeneinander angeordnete Fächer, gleiche Breiten, Trennwände
  D=25 mm
    - alle sichtbaren Oberflächen belegt wie vor beschrieben
    - LED-Lichtleiste im Sturzbereich der Ausgabe

Ausführung gem. Zeichnung Nr. D-803, D-804

Angebotenes Fabrikat und Serie sind zwingend im Formular Bieterangabenverzeichnis einzutragen!
Menge: 1,000 St

**01.02.0009 Ausschnitte für Schalter und Steckdosen**
Ausschnitte für Schalter und Steckdosen, D=68 mm
Menge: 8,000 St

#### 01.03 Allgemein

**01.03.0001 Massivholz-Fensterbank**
Massivholz-Fensterbank, Holzart Akazie, mehrfach verleimt
Abmessungen: (LxBxD) ca. 1000 x 320 x 30 mm
Oberfläche gehobelt, Imprägnierung (Witterungsschutz) 3-fach mit lösemittelhaltigem Imprägnierschutz (Voll-Witterungsschutz) mit tiefer Eindringwirkung,
offenporig. Kanten allseits leicht gebrochen.
Befestigung auf Brüstung aus Stahlbeton, 6 x mit Senkkopfschrauben aus Edelstahl, Ø 6 x 100 mm inkl. Dübel, Schraubenköpfe leicht eingesenkt.
Unterlagsscheiben (Edelstahl, D=2 mm). Bank soll nicht vollflächig aufliegen.
Überstand außen ca. 50 mm.

Siehe Zeichnungs-Nr. D-912
Menge: 3,000 St

**01.03.0002 Rohrhülsen**
Rohrhülsen (Edelstahl) im Bereich der Riegel der Öffnungsgitter einsetzen,
bestehend aus Rohrabschnitten, L=30 mm, Wanddicke 3-4 mm, Innendurchmesser 15 mm, Rand konisch.
Lage ist vor Ort einzumessen.
Menge: 6,000 St

### 02 Regiearbeiten

#### 02.01 Stundenlohnarbeiten

*Hinweis: Stundenlohn- und Regiearbeiten*
Stundenlohnarbeiten auf Anweisung der Bauleitung, z.B. für Anpassarbeiten von Bauteilen an den Bestand.
Evtl. entstehende Materialkosten sind gesondert auf Nachweis abzurechnen.

Mit der Unterschrift unter dem Angebot erklärt der
Bieter, daß die nachfolgend angebotenen Stundenlohnverrechnungssätze unter Benutzung der preisrechtlichen
Vorschriften ermittelt wurden und unabhängig von der
Anzahl der anzurechnenden Lohnstunden gelten.
Mit den Stundenlohnverrechnungssätzen sind die Baustellenlohn- und Gehaltskosten, Beiträge zu den Sozialversicherern, Zuschlag für Vermögensbildung, Gemeinkosten und evtl. Erschwerniszuschläge abgegolten.
Meister- bzw. Vorarbeiterstunden werden nur als
Facharbeiterstunden abgerechnet.

**02.01.0001 Facharbeiter**
Menge: 16,000 h

USt %: 19,00
